# Tube flexible de 305 mm de diamètre, sans isolation

- Propriété du fichier: CYPE INGENIEROS, S.A.
- Format: FIEBDC-3/2002
- Devise: EUR
- Coûts indirects: 3.00 %
- Frais généraux: 13.00 %
- Bénéfice: 6.00 %
- TVA: 20.00 %

## T Équipements techniques

### TV Climatisation et ventilation

#### TVA Distribution d'air

**TVA150** m Tube flexible de 305 mm de diamètre, sans isolation.
Fourniture et installation d'un réseau de tubes flexibles de distribution d'air pour la climatisation, constitué de tube flexible de 305 mm de diamètre, obtenu par enroulement en hélice, avec spirale de fil, bandes d'aluminium et polyester; comprend adhésif d'aluminium et éléments de fixation avec une séparation minimale de 1,50 m. Totalement monté, connecté et testé.
Inclut: Implantation et tracé du conduit. Présentation des tuyaux, des accessoires et des pièces spéciales. Mise en place et fixation des tuyaux, des accessoires et des pièces spéciales.
Critère de métré de projet: Longueur mesurée selon documentation graphique du Projet.
Critère de mesure de l'ouvrage: On mesurera la longueur réellement exécutée selon les spécifications du Projet.

| Code | U | Désignation | Quantité | Prix | Montant |
|---|---|---|---|---|---|
| mt42con130q | m | Tube flexible de 305 mm de diamètre, obtenu par enroulement en hélice, avec spirale de fil, bandes d'aluminium et polyester. (matériau) | 1.050 | 2.96 | 3.11 |
| mt42con020 | m | Bande autoadhésive en aluminium de 50 microns d'épaisseur et de 65 mm de largeur à base de résines acryliques, pour le scellage et la fixation de l'isolation. (matériau) | 1.054 | 0.19 | 0.20 |
| mt42con135 | U | Bride et support pour fixation de tubes flexibles pour conduite d'air dans des installations de climatisation. (matériau) | 0.700 | 1.50 | 1.05 |
| mo005 | h | Compagnon professionnel III/CP2 installateur de climatisation. (main-d'œuvre) | 0.221 | 24.91 | 5.51 |
| mo104 | h | Ouvrier professionnel II/OP installateur de climatisation. (main-d'œuvre) | 0.221 | 21.36 | 4.72 |
| % | % | Coûts directs complémentaires | 2 % | 14.59 | 0.29 |
|  |  | Coûts directs |  |  | 14.88 |
