# Diffuseur rotationnel de déflecteurs fixes avec plaque frontale circulaire, pour installer en hauteur jusqu'à 4 m

- Propriété du fichier: CYPE INGENIEROS, S.A.
- Format: FIEBDC-3/2002
- Devise: EUR
- Coûts indirects: 3.00 %
- Frais généraux: 13.00 %
- Bénéfice: 6.00 %
- TVA: 20.00 %

## T Équipements techniques

### TV Climatisation et ventilation

#### TVA Distribution d'air

**TVA190** U Diffuseur rotationnel de déflecteurs fixes avec plaque frontale circulaire, pour installer en hauteur jusqu'à 4 m.
Fourniture et montage de diffuseur rotationnel de déflecteurs fixes avec plaque frontale circulaire, avec plénum de connexion horizontal de tôle d'acier galvanisé, peint en couleur RAL 9010, pour installer jusqu'à une hauteur de 4 m. Comprend les accessoires de montage et les éléments de fixation. Totalement monté.
Inclut: Implantation. Montage du plénum via des supports de suspension. Fixation du diffuseur au plénum.
Critère de métré de projet: Nombre d'unités prévues, selon documentation graphique du Projet.
Critère de mesure de l'ouvrage: On mesurera le nombre d'unités réellement exécutées selon les spécifications du Projet.

| Code | U | Désignation | Quantité | Prix | Montant |
|---|---|---|---|---|---|
| mt42trx280asc | U | Diffuseur rotationnel de déflecteurs fixes avec plaque frontale circulaire, avec plénum de connexion horizontal de tôle d'acier galvanisé, peint en couleur RAL 9010. (matériau) | 1.000 | 223.96 | 223.96 |
| mo005 | h | Compagnon professionnel III/CP2 installateur de climatisation. (main-d'œuvre) | 0.237 | 24.91 | 5.90 |
| mo104 | h | Ouvrier professionnel II/OP installateur de climatisation. (main-d'œuvre) | 0.237 | 21.36 | 5.06 |
| % | % | Coûts directs complémentaires | 2 % | 234.92 | 4.70 |
|  |  | Coûts directs |  |  | 239.62 |
