# Grille d'intempérie pour installations de ventilation, cadre frontal et lames de tôle profilée d'acier galvanisé, de 1800x330 mm

- Propriété du fichier: CYPE INGENIEROS, S.A.
- Format: FIEBDC-3/2002
- Devise: EUR
- Coûts indirects: 3.00 %
- Frais généraux: 13.00 %
- Bénéfice: 6.00 %
- TVA: 20.00 %

## T Équipements techniques

### TV Climatisation et ventilation

#### TVA Distribution d'air

**TVA240** U Grille d'intempérie pour installations de ventilation, cadre frontal et lames de tôle profilée d'acier galvanisé, de 1800x330 mm.
Fourniture et montage de grille d'intempérie pour installations de ventilation, cadre frontal et lames de tôle profilée d'acier galvanisé, de 1800x330 mm, tissu métallique d'acier galvanisé avec maille de 20x20 mm. Comprend les accessoires de montage et les éléments de fixation. Totalement montée et connectée au réseau de conduits.
Inclut: Implantation. Montage et fixation de la grille sur le mur. Connexion au conduit.
Critère de métré de projet: Nombre d'unités prévues, selon documentation graphique du Projet.
Critère de mesure de l'ouvrage: On mesurera le nombre d'unités réellement exécutées selon les spécifications du Projet.

| Code | U | Désignation | Quantité | Prix | Montant |
|---|---|---|---|---|---|
| mt42trx370ah1 | U | Grille d'intempérie pour installations de ventilation, cadre frontal et lames de tôle profilée d'acier galvanisé, de 1800x330 mm, tissu métallique d'acier galvanisé avec maille de 20x20 mm. (matériau) | 1.000 | 325.36 | 325.36 |
| mo005 | h | Compagnon professionnel III/CP2 installateur de climatisation. (main-d'œuvre) | 0.227 | 24.91 | 5.65 |
| mo104 | h | Ouvrier professionnel II/OP installateur de climatisation. (main-d'œuvre) | 0.227 | 21.36 | 4.85 |
| % | % | Coûts directs complémentaires | 2 % | 335.86 | 6.72 |
|  |  | Coûts directs |  |  | 342.58 |
