# Grille d'impulsion, d'aluminium extrudé, anodisé couleur naturelle E6-C-0, avec lames horizontales réglables individuellement, de 525x125 mm, monté dans paroi

- Propriété du fichier: CYPE INGENIEROS, S.A.
- Format: FIEBDC-3/2002
- Devise: EUR
- Coûts indirects: 3.00 %
- Frais généraux: 13.00 %
- Bénéfice: 6.00 %
- TVA: 20.00 %

**TVA160** U Grille d'impulsion, d'aluminium extrudé, anodisé couleur naturelle E6-C-0, avec lames horizontales réglables individuellement, de 525x125 mm, monté dans paroi.
Fourniture et montage de grille d'impulsion, d'aluminium extrudé, anodisé couleur naturelle E6-C-0, avec lames horizontales réglables individuellement, de 525x125 mm, avec partie postérieure de tôle d'acier peinte en couleur noire RAL 9005, constituée de lames verticales réglables individuellement et mécanisme de régulation du débit avec lames couplées en opposition, actionnables depuis la partie frontale, fixation cachée (avec cadre de montage de tôle d'acier galvanisé), montée dans paroi. Comprend les accessoires de montage et les éléments de fixation. Totalement montée.
Inclut: Implantation. Montage et fixation de la grille.
Critère de métré de projet: Nombre d'unités prévues, selon documentation graphique du Projet.
Critère de mesure de l'ouvrage: On mesurera le nombre d'unités réellement exécutées selon les spécifications du Projet.

| Code | U | Désignation | Quantité | Prix | Montant |
|---|---|---|---|---|---|
| mt42trx010gad | U | Grille d'impulsion, d'aluminium extrudé, anodisé couleur naturelle E6-C-0, avec lames horizontales réglables individuellement, de 525x125 mm, avec partie postérieure de tôle d'acier peinte en couleur noire RAL 9005, constituée de lames verticales réglables individuellement et mécanisme de régulation du débit avec lames couplées en opposition, actionnables depuis la partie frontale, fixation cachée (avec cadre de montage de tôle d'acier galvanisé). (matériau) | 1.000 | 81.12 | 81.12 |
| mo005 | h | Compagnon professionnel III/CP2 installateur de climatisation. (main-d'œuvre) | 0.233 | 24.91 | 5.80 |
| mo104 | h | Ouvrier professionnel II/OP installateur de climatisation. (main-d'œuvre) | 0.233 | 21.36 | 4.98 |
| % | % | Coûts directs complémentaires | 2 % | 91.90 | 1.84 |
|  |  | Coûts directs |  |  | 93.74 |
