# Grille de retour, d'aluminium extrudé, anodisé couleur naturelle E6-C-0, avec lames horizontales réglables individuellement, de 625x125 mm, montée dans paroi

- Propriété du fichier: CYPE INGENIEROS, S.A.
- Format: FIEBDC-3/2002
- Devise: EUR
- Coûts indirects: 3.00 %
- Frais généraux: 13.00 %
- Bénéfice: 6.00 %
- TVA: 20.00 %

**TVA200** U Grille de retour, d'aluminium extrudé, anodisé couleur naturelle E6-C-0, avec lames horizontales réglables individuellement, de 625x125 mm, montée dans paroi.
Fourniture et montage de grille de retour, d'aluminium extrudé, anodisé couleur naturelle E6-C-0, avec lames horizontales réglables individuellement, de 625x125 mm, fixation cachée (avec cadre de montage de tôle d'acier galvanisé), montée dans paroi. Comprend les accessoires de montage et les éléments de fixation. Totalement montée.
Inclut: Implantation. Montage et fixation de la grille.
Critère de métré de projet: Nombre d'unités prévues, selon documentation graphique du Projet.
Critère de mesure de l'ouvrage: On mesurera le nombre d'unités réellement exécutées selon les spécifications du Projet.

| Code | U | Désignation | Quantité | Prix | Montant |
|---|---|---|---|---|---|
| mt42trx010aae | U | Grille de retour, d'aluminium extrudé, anodisé couleur naturelle E6-C-0, avec lames horizontales réglables individuellement, de 625x125 mm, fixation cachée (avec cadre de montage de tôle d'acier galvanisé). (matériau) | 1.000 | 46.05 | 46.05 |
| mo005 | h | Compagnon professionnel III/CP2 installateur de climatisation. (main-d'œuvre) | 0.247 | 24.91 | 6.15 |
| mo104 | h | Ouvrier professionnel II/OP installateur de climatisation. (main-d'œuvre) | 0.247 | 21.36 | 5.28 |
| % | % | Coûts directs complémentaires | 2 % | 57.48 | 1.15 |
|  |  | Coûts directs |  |  | 58.63 |
